# SM Zorbau
Angebotsaufforderung (GAEB 90, DA83)
Währung: EUR
Auftraggeber: Landesstraßenbaubehörde ST, Zentrale

## B 180 Stößen - Görschen
Datum: 05.02.26

### Abschnitt 00 Allgemeine Leistungen

#### Unterabschnitt 00.00 Baustelleneinrichtung

**00.00.0001 Baustelle einrichten Sämtl.LV-Abschn.*Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
Baustelle von allen Geräten, Anlagen, Einrichtungen und
dgl. räumen. Benutzte Flächen und Wege entsprechend dem
ursprünglichen Zustand herrichten. Soweit nicht für
bestimmte Leistungen für das Räumen der Baustelle gesonderte Positionen im Leistungsverzeichnis enthalten
sind, gilt die Pauschale
für alle Leistungen sämtlicher Abschnitte des Leistungsverzeichnisses.
Menge: 1,000 Psch
Zuordnung: 101

### Abschnitt 01 Verkehrssicherung

#### Unterabschnitt 01.00 Vorbereitung

**01.00.0001 Erst. d. Verkehrskonzeptes**
Erstellen des Verkehrskonzeptes durch den AN, so dass
die verkehsrechtliche Anordnung erteilt werden kann
(Verkehrszeichenpläne, Detailpläne zur Vollsperrung und
der Umleitungsstrecke).

Einrichtungen zur Verkehrssicherung und
Verkehrsregelung nach StVO, RSA, ZTV-SA 97 und ASR A5.2
bei Bauarbeiten auf Straßen unter Aufrechterhaltung des
Verkehrs aufbauen, ständig unterhalten und betreiben,
ggf. umsetzen (einmal umsetzen) und abbauen. Dies ist
in die jeweilige Leistungsposition einzukalkulieren.

Die Verkehrssicherung sowie die Umleitungsstrecke muss
mindestens (je nach Aufwand) einen Tag vor Beginn der
Bautätigkeit aufgestellt und vom AG abgenommen werden.
Sollte keine Abnahme mit dem AG erfolgen
oder Mängel festgestellt werden, ist dieser berechtigt
die Bauarbeiten zu stoppen bis eine Abnahme bzw. die
Abstellung der Mängel erfolgt - die hieraus
entstehenden Mehrkosten sind vom AN zu tragen.

Hier sind alle zur Erbringung der Verkehrssicherung
bzw. für den Antrag der VAO notwendigen Leistungen
einzukalkulieren. Hierzu zählt auch die Koordinierung
mehreren Behörden wie z.B. Straßenverkehrsamt /
Verkehrsbehörde der Autobahn / Klärung mit anderen
Unternehmen etc..
Menge: 1,000 Psch

**01.00.0002 Einholen der Verkehrsrechtlichen Anordnung**
Antrag auf Anordnung verkehrsregelnder Maßnahmen nach §
45 StVO - Antragstellung. Anträge sind mindestens 6
Wochen vor dem geplanten Baubeginn bei den zuständigen
Behörden einzureichen. Die Kosten der Anordnungen sind
einzukalkulieren. Koordinierungsleistungen sowie die
Erstellung sämtlicher Pläne sind in die
Leistungsposition "Erstellen des Verkehrskonzeptes"
einzukalkulieren.
Menge: 1,000 Psch

#### Unterabschnitt 01.01 Deaktivieren VZ - Wegw. - Markierung

**01.01.0001 Deaktivieren VZ und Wegweiser**
Verkehrszeichen die Ihre Gültigkeit durch die temporäre
Beschilderung verlieren, sind zu deaktivieren.
Deaktivierung kann durch Wegdrehen oder
berührungsfreies Auskreuzen erfolgen, hier sind
Verkehrszeichen und Wegweiser einzukalkulieren. Nach
dem Rückbau der temporären Beschilderung sind diese
Verkehrszeichen in den Ursprungszustand
zurück-zuversetzen bzw. zu aktivieren.
Menge: 20,000 St

**01.01.0002 Deaktivierung und Aktivierung betroffener VZ d. Umleitungsf. d. L 200**
Deaktivierung und Aktivierung der vorhandenen
Umleitungsführung der Baumaßnahme auf der L 200
Mertendorf. Die Umleitungsführung der L 200 führt über
die B 180 Görschen in Richtung Stößen (und umgekehrt).
Der Auftragnehmer muss Rücksprache mit dem zuständigen
Verkehrssicherer halten und sich die schriftliche
Bestätigung, zur Deaktivierung sowie der Aktivierung
der betroffenen Verkehrszeichen, einholen. Diese
Bestätigung ist dem AG vorzulegen.

Die Pläne zur Umleitungsführung der L 200 liegen den
Ausschreibungsunterlagen bei.

Alle zur Ausführung notwendigen Leistungen sind in
diese OZ einzukalkulieren.
Menge: 1,000 Psch

**01.01.0003 Deaktivierung und Aktivierung der Bedarfsumleitungen U 47 u. U 84**
Bedarfsumleitung U 47 und U 84 deaktivieren und nach
Abschluss der Arbeiten wieder aktivieren.
Deaktivierung kann durch Wegdrehen oder
berührungsfreies Auskreuzen erfolgen.
Nach Abschluss der Arbeiten ist der Ursprungszustand
wiederherzustellen.
Menge: 1,000 Psch

*Hinweis*
Die Standsicherheit der Verkehrszeichen richtet sich
nach ZTV-SA 97, hier sind die Tabellen A-1 und A-2
Standsicherheitsklassen gemäß TL-Aufstellvorrichtungen
für Schilderaufstellung zu verwenden und umzusetzen.
Bei freier Bebauung innerorts ist die Windlast für
außerorts zu wählen  0,42 kN/m2.

Die Aufstellhöhe außerorts beträgt mindestens 1,50 m
von Oberkante Fahrbahn bis Unterkante VZ, innerorts
sind Höhen von mindestens 2,20 m bei Geh- und Radwegen
(von Oberkante Geh-/Radweg bis Unterkante VZ)
erforderlich.
Die seitlichen Abstände betragen außerorts mindestens
1,50 m (von Fahrbahnaußenkante bis fahrbahnseitige
Außenkante VZ), innerorts betragen die seitlichen
Abstände mindestens 0,50 m (von Fahrbahnaußenkante bis
fahrbahnseitige Außenkante VZ),
bei Gehwegen muss eine Mindestbreite von 1,00 m und bei
Radwegen 0,80 m verbleiben - Verkehrszeichen sind an
den rechten Geh- oder Radwegrand (in Fahrtrichtung) zu
stellen, bei gemeinsamen Geh-/Radweg beträgt die
verbleibende Mindestbreite 1,60 m.
Sollte eine Abweichung der Höhen und Abstände auf Grund
örtlicher Gegebenheiten erforderlich sein, so ist dies
mit dem AG abzustimmen.

Die Beschädigung des verwendeten Verkehrszeichens darf
maximal 20 % der Gesamtfläche aufweisen.
Verkehrszeichen müssen frei von Verunreinigungen sein.
Das Alter der eingesetzten VZ darf 10 Jahre nicht
überschreiten.

Müssen die Verkehrszeichen innerhalb einer Böschung
aufgestellt werden, so hat die Aufstellung durch
geeignete und zugelassene Produkte lotrecht zu
erfolgen.

Verkehrszeichen müssen ein RAL Gütezeichen enthalten,
Änderungen an Verkehrszeichen (bei Grundkörpern) sind
nur zugelassen, wenn ein Autorisierungssiegel auf
diesem VZ vorhanden ist.
Sind Änderungen an diesen Grundkörpern erforderlich, so
ist das CE Kennzeichen zu entfernen bzw. zu überkleben.

Rohrpfosten / Schaftrohre aus Stahl sind nach
TL-Aufstellvorrichtungen nur zulässig wenn eine
Feuerverzinkung vorliegt, der Einsatz von rostigem
Material wird hiermit untersagt.

Die Verwendung von Einschlagpfosten wird untersagt.

Es ist sicherzustellen, dass die Fußplatten
unbeschädigt, sortenrein und somit stapelbar sind.

#### Unterabschnitt 01.02 Temporäre Verkehrszeichen

**01.02.0001 VZ n. Detailplan aufstellen, betr. u. abbauen - 1 VZ am Schilderpf. bis 3 Fußplatten bzw. K3**
Verkehrszeichen nach Detailplan aufstellen, betreiben
und abbauen.

Ein Verkehrszeichen am Schilderpfosten.
Verkehrszeichen mit Folientyp RA 2 Aufbau B
(eingekapselte Mikroglasperlen) der Größe 2 (Ronden,
Dreiecke, Quadrate, Rechtecke).
Es sind nur Randverformte oder Profilverstärkte
Verkehrszeichen zulässig, die Verwendung von
Flachschildern wird untersagt.
Das dementsprechende Befestigungsmaterial inklusive
Schilderpfosten mit einer Länge von bis zu 5,00 m sowie
Aufstellvorrichtung bis zu 3 Fußplatten (K1) ist in
diese OZ einzukalkulieren.
Menge: 150,000 Std

**01.02.0002 VZ n. Detailplan aufstellen, betr. u. abb. - 1 bis 2 VZ am Schilderpf. inkl. Fußplattentr. bis K6**
Verkehrszeichen nach Detailplan aufstellen, betreiben
und abbauen.

Ein bis zwei Verkehrszeichen am Schilderpfosten.
Verkehrszeichen mit Folientyp RA 2 Aufbau B
(eingekapselte Mikroglasperlen) der Größe 2 (Ronden,
Dreiecke, Quadrate, Rechtecke).
Es sind nur Randverformte oder Profilverstärkte
Verkehrszeichen zulässig, die Verwendung von
Flachschildern wird untersagt.
Das dementsprechende Befestigungsmaterial inklusive
Schilderpfosten mit einer Länge von bis zu 5,00 m sowie
die Aufstellvorrichtung mittels Fußplattenträger bis K6
und nach Herstellervorgaben (Standsicherheitsklasse gemäß TL Aufstellvorrichtung) erforderliche
Fußplatten(K1) sind in diese OZ einzukalkulieren.
Am Fußplattenträger muss ein Typenschild mit Hinweis
zur Standsicherheitsklasse befestigt sein.
Der Fußplattenträger  muss eine Bügelsicherung zur
Aufnahme/Befestigung der Fußplatten besitzen.
Menge: 150,000 Std

**01.02.0003 VZ n. Detailplan aufstellen, betr. u. abb. - 1 bis 3 VZ am Schilderpf. inkl. Fußplattentr. lange Bauform größer K6 bis 2 x K9**
Verkehrszeichen nach Detailplan aufstellen, betreiben
und abbauen.

Ein bis drei Verkehrszeichen am Schilderpfosten.
Verkehrszeichen mit Folientyp RA 2 Aufbau B
(eingekapselte Mikroglasperlen) der Größe 2 (Ronden,
Dreiecke, Quadrate, Rechtecke).
Es sind nur Randverformte oder Profilverstärkte
Verkehrszeichen zulässig, die Verwendung von
Flachschildern wird untersagt.
Das dementsprechende Befestigungsmaterial inklusive
Schilderpfosten mit einer Länge von bis zu 5,00 m sowie
die Aufstellvorrichtung mittels Fußplattenträger lange
Bauform größer K6 bis 2 x K9 und nach
Herstellervorgaben (Standsicherheitsklasse gemäß TL Aufstellvorrichtung) erforderliche
Fußplatten(K1) sind in diese OZ einzukalkulieren.
Am Fußplattenträger muss ein Typenschild mit Hinweis
der Standsicherheitsklasse befestigt sein.
Der Fußplattenträger  muss eine Bügelsicherung zur
Aufnahme/Befestigung der Fußplatten besitzen.
Die Verwendung eines quadratischen Fußplattenträgers
wird untersagt.
Menge: 150,000 Std

**01.02.0004 VZ n. Detailplan aufstellen, betr. u. abb. - 1 VZ bis 0,60 m2 Fläche am Schilderpf. - Erdanker / Einschlagfuß**
Verkehrszeichen nach Detailplan aufstellen, betreiben
und abbauen.

Ein Verkehrszeichen am Schilderpfosten.
Verkehrszeichen mit Folientyp RA 2 Aufbau B
(eingekapselte Mikroglasperlen) der Größe 2 (Ronden,
Dreiecke, Quadrate, Rechtecke).
Es sind nur Randverformte oder Profilverstärkte
Verkehrszeichen zulässig, die Verwendung von
Flachschildern wird untersagt.
Das dementsprechende Befestigungsmaterial inklusive
Schilderpfosten mit einer Länge von bis zu 5,00 m sowie
die Aufstellvorrichtung mittels Erdanker / Einschlagfuß
ist in diese OZ einzukalkulieren.

Einschlagfüße oder Erdanker sind nur im Bereich von
Böschungen oder Bankett zulässig, es darf maximal ein
Verkehrszeichen am Schilderpfosten befestigt werden
(Schildfläche kleiner 0,60 m2).
Die Einschlagtiefe beträgt 50 cm und darf höchstens 15
cm aus dem Boden ragen.
Es ist darauf zu achten, dass die Standsicherheit
gegeben ist, sollte der Erdanker/Einschlagfuß keine
ordnungsgemäße Standsicherheit aufweisen, so ist eine
geeignete Aufstellvorrichtung zu wählen.
Menge: 150,000 Std

**01.02.0005 VZ Plantafel n. Detailplan herst., aufstellen, betreiben und abbauen Fußplattenträger lange Bauform bis 2 x K9**
Verkehrsschild = Plantafel nach Detailplan herstellen
und aufstellen, betreiben / warten und abbauen.

Es sind nur Randverformte oder Profilverstärkte
Plantafeln zulässig, die Verwendung von Flachschildern
wird untersagt.
Das dementsprechende Befestigungsmaterial inklusive
Schilderpfosten mit einer Länge von bis zu 5,00 m sowie
die Aufstellvorrichtung mittels Fußplattenträger lange
Bauform bis 2 x K9 und nach Herstellervorgaben
(Standsicherheitsklasse gemäß TL Aufstellvorrichtung)
erforderliche Fußplatten(K1) sind in diese OZ
einzukalkulieren.
Am Fußplattenträger muss ein Typenschild mit Hinweis
der Standsicherheitsklasse befestigt sein.
Der Fußplattenträger  muss eine Bügelsicherung zur
Aufnahme/Befestigung der Fußplatten besitzen.
Quadratische Fußplattenträger oder Fußplattenträger mit
kurzer Bauform sind nicht anzuwenden.
Menge: 140,000 Std

**01.02.0006 VZ Zusatzzeichen n. Detailplan herst., anbringen, betr. u. abb. an vorh. Schilderpfosten**
Verkehrsschild = Zusatzzeichen - nach Detailplan an
vorhandener temporärer Beschilderung unter
Berücksichtigung der Standsicherheit anbauen, betreiben
/ warten und beseitigen.

Folientyp RA 2 Aufbau B (eingekapselte Mikroglasperlen)

Die Beschädigung des verwendeten Verkehrszeichens darf
maximal 20 % der Gesamtfläche aufweisen.
Verkehrszeichen müssen frei von Verunreinigungen sein.
Das Alter der eingesetzten VZ darf 10 Jahre nicht
überschreiten.
Das dementsprechende Befestigungsmaterial ist in diese
OZ einzukalkulieren.

Es sind nur Randverformte oder Profilverstärkte
Verkehrszeichen zulässig, die Verwendung von
Flachschildern wird untersagt.
Menge: 150,000 Std

#### Unterabschnitt 01.03 Absperr- und Leiteinrichtung

**01.03.0001 Absperrschranke Typ RA2 Aufbau B**
Absperrschranke Typ RA2 Aufbau B aufstellen, betreiben
und rückbauen.
Absperrschranken müssen bei Vollsperrung die gesamte
Fahrbahnbreite abdecken (von Fahrbahnrand zu
Fahrbahnrand), hier ist zu berücksichtigen und mit
einzukalkulieren, dass bei Baustellenverkehr ein Posten
für das Öffnen und das Schließen abgestellt werden
muss.
Jede Absperrschranke ist mit 2 Fußplatten (2 x K1) zu
sichern. Warnleuchten sind gleichmäßig auf alle
vorhandenen Absperrschranken zu verteilen und haben
einen maximalen Abstand von 1,00 m (Außenkante
Warnleuchte bis Außenkante Warnleuchte) jedoch sind
mindestens 5 Stück zu verwenden - diese werden separat
abgerechnet.
Beschädigte Absperrschranken (über 20%) sind nicht zu
verwenden, Verunreinigungen sind zu säubern.
Menge: 280,000 Std

#### Unterabschnitt 01.04 Warnleuchten

**01.04.0001 Warnleuchte WL1 Rotlicht auf Absperrschranke anbringen, betreiben, abbauen**
Warnleuchten-Typ Rotlicht als WL1 (einseitig) nach
TL-Warnleuchten auf Absperrschranken anbringen,
betreiben und abbauen.
Warnleuchten müssen ein einheitliches System aufweisen.

Warnleuchten müssen folgende Eigenschaften besitzen:
Einsatzart = nachts, Signalbild = Dauerlicht,
Leuchtmittel = LED.
Eingesetzte Warnleuchten müssen eine BASt-Zulassung
besitzen.
Die Befestigung muss nach Herstellervorgaben erfolgen.
Stromversorgung nach Wahl des AN.
Warnleuchten sind gleichmäßig auf alle vorhandenen
Absperrschranken zu verteilen und haben einen maximalen
Abstand von 1,00 m (Außenkante Warnleuchte bis
Außenkante Warnleuchte).
Beschädigte Warnleuchten sind nicht zu verwenden,
Verunreinigungen sind zu säubern.
Menge: 620,000 Std

#### Unterabschnitt 01.05 Kontrollen

**01.05.0001 Kontrolle nach ZTV-SA durchf. Dok. mittels Echtzeitkontrollsystem**
Kontrolle der Arbeitsstellensicherung gem. ZTV-SA.
Die Dokumentation muss mittels Echtzeitkontrollsystem
sowie über GPS erfolgen.

Dem Auftraggeber muss es möglich sein, jederzeit auf
die Echtzeitdaten des Kontrollsystems zugreifen zu
können. Der Zugang hat auf elektronischem Wege zu
erfolgen.

Kontrolle der Arbeitsstellensicherung gem. ZTV-SA
durchführen, dies gilt auch für die
Umleitungs-beschilderung.
Kontrolle zweimal täglich (bei Tagesanbruch und nach
Eintritt der Dunkelheit), an arbeitsfreien Tagen einmal
täglich.

Vor Beginn der Baumaßnahme ist dem AG ein Zugang zum
verwendeten System zu schaffen, sodass er die
Möglichkeit hat, sich jederzeit einen Überblick der
aktuellen Kontrollfahrt zu machen.

Folgende Daten sind bei jeder Kontrolle festzuhalten:
- Bezeichnung der Maßnahme mit Auftragsnummer des AG,
- Start- und Endzeit der Kontrolle,
- Start- und Endpunkt (GPS-Daten)der Kontrolle,
- Aktuelle Temperatur
- Ereignisse wie z.B. starker Wind, starker Regen etc.
sind zu dokumentieren,
- Bilddokumentation bei Mängeln vor und nach
Beseitigung - die Bilder müssen mit einem Zeitstempel
sowie Koordinaten versehen sein,
- GPS-Verlauf der Fahrt

Nach Beendigung der Baumaßnahme ist dem AG ein
Protokoll mit der Übersicht aller Kontrollen und den
jeweiligen Vorkommnissen (Mangelfrei oder
Mangelbehaftet mit Beseitigung und Datum) zu übergeben.

Es sind alle notwendigen Leistungen zur Erbringung der
ordnungsgemäßen Ausführung einzukalkulieren.
Menge: 14,000 d

#### Unterabschnitt 01.06 Zulage erhöhter Aufwand Verkehrssicherung

**01.06.0001 Zulage erhöhter Aufwand**
Zulage für den erhöhten Aufwand  für das Aufstellen und
das Abbauen von Verkehrszeichen sowie Plantafeln an
Autobahnen / Autobahnabfahrten inklusive der
dazugehörigen Verkehrssicherung zur Ausführung der
Arbeiten.
Des Weiteren zählen hierzu die Auskreuzung von
Überkopfbeschilderungen sowie die normale Deaktivierung
von VZ / Wegweisern inkl. Rückbau bzw. Aktivierung.
Einzuplanen sind:
- 10 Verkehrszeichen inkl. Rückbau,
- 6 Plantafeln inkl. Rückbau,
- Auskreuzen von 2 Schilderbrücken inkl. Rückbau,
- 20 Leitbaken einseitig mit entsprechenden
Warnleuchten - inkl. Rückbau,
- 10 Absperrschranken mit entsprechenden Warnleuchten
inkl. Rückbau
-

Der Auftragnehmer hat den AG vor Beginn der Tätigkeiten
schriftlich über den erhöhten Aufwand in Kenntnis zu
setzen, hierfür sind alle Schritte detailiert
aufzulisten, so dass erst nach Rücksprache und
Bestätigung des AG diese Zulage erfolgt.

Aufstellen, betreiben und abbauen der benötigten
Verkehrszeichen / Plantafeln erfolgt über die
entsprechende OZ.
Menge: 1,000 Psch

### Abschnitt 02 Vermessung

#### Unterabschnitt 02.00 Bauvermessung durchführen

**02.00.0001 Bauvermessung durchführen**
Bauvermessung für die B 180 durchführen.
Einmessung des Ist-Zustandes vor dem Fräsen der
Asphaltbefestigung, querprofilartig alle 20 m in
jeweils 2 Punkten, sowie Sonderpunkten an Zufahrten,
Querneigungswechsel und Hoch-/ Tiefpunkte.
Ermittlung der vorhandenen Querneigung.
Fahrdrahtabsteckung der neu berechneten Ränderhöhen ist
einzukalkulieren.
Die Verkehrssicherung zur Ausführung der genannten
Arbeiten ist in diese OZ einzukalkulieren. Sollte eine
separate VAO notwendig sein, so ist diese entsprechend
hier einzukalkulieren.
Menge: 1,000 Psch

**02.00.0002 Deckenbuch erstellen**
Deckenbuch auf Grundlage der Bauvermessung erstellen.
Das Deckenbuch ist dem AG digital und ausgedruckt zu
übergeben. Alle notwendigen Leistungen sind
einzukalkulieren.
Menge: 1,000 Psch

### Abschnitt 03 Hilfsleistungen

#### Unterabschnitt 03.00 Instandsetzung BK-Entn.-punkte - Probegefäße

**03.00.0001 Kontrollprüfst.z.Bohrkernentn.**
Kontrollprüfstelle nach Abschluss der Baumaßnahme und
erfolgter Bohrkernentnahme schließen,
Bohrkernentnahmestelle aus 6 nebeneinanderliegenden
Bohrkernen 150 mm rechtwinklig ausschneiden und
auffräsen, Deckschichtmaterial der Verwertungsklasse A
aus Fläche bis 1 m² auf 4 cm Dicke vollständig
entfernen, Fläche reinigen, Fräsunebenheiten bis 4mm,
Prüfstellenflanken mit anschmelzbarem Bitumenfugenband
nach ZTV Fug-StB einfassen,
Gussasphalt MA 11 S, 25/55-55 A, liefern und in
rechteckiger Prüfstelle bündig zur Fahrbahndecke
einbauen, Einbau von Hand.
Fremdfüller = Mischfüller gemäß DIN EN 13043/ TL
Gestein-StB 04/18, der bezogen auf das
Gesamtmineralstoffgemisch einen Calciumhydroxidgehalt
von mind. 1,0 M.-% gewährleistet. Hierbei ist der
Calciumhydroxidgehalt (verfügbarer Kalk) des
Mischfüllers nach TP-Gestein-StB, Teil 3.9 zu
berücksichtigen.
heiße Gussasphaltoberfläche mit 11 bis 13 kg/m²
bituminiertem Edelsplitt 2/4 analog grober
Gesteinskörnung im Gussasphalt abstreuen, erkalteten MA
abkehren, erforderliche Verkehrssicherung durchführen,
nicht gebundenen Abstreusplitt, Aufbruchgut und
Mehrmenge Gussasphalt der Verwertung nach Wahl des AN
zuführen.
Menge: 2,000 St

### Abschnitt 04 Arbeiten an Asphaltschicht

#### Unterabschnitt 04.00 Fräsarbeiten

**04.00.0001 Längsmarkierung entfernen durchg.Fb.begr.*Breite 0,12 m Farbe*a.Asphaltdecksch. Deckenerneuerung*feinstfräsen Abf.d. Verw.zuf.**
StL-Nr. 22113100511111101
Längsmarkierung einschl. evtl. Sperrflächenumrandung
entfernen. Abgerechnet wird der entfernte Strich, bei
Doppelstrichen zwei Striche.
Durchgehender Strich als Fahrbahnbegrenzung.
Strichbreite = 0,12 m.
Markierungsstoffart = Farbe.
Auf Asphaltdeckschicht.
Entfernen für Deckenerneuerung.
Durch Feinstfräsen.
Abfall aufnehmen und nach Wahl des AN verwerten.
Menge: 2330,000 m
Zuordnung: 131

**04.00.0002 Längsmarkierung entfernen Leitlinie 1zu2*Breite 0,12 m*a.Asphaltdecksch. Deckenerneuerung*feinstfräsen Abf.d. Verw.zuf.**
StL-Nr. 22113100531911101
Längsmarkierung einschl. evtl. Sperrflächenumrandung
entfernen. Abgerechnet wird der entfernte Strich, bei
Doppelstrichen zwei Striche.
Unterbrochener Strich; Verhältnis Strich/Lücke 1 zu 2
als Leitlinie.
Strichbreite = 0,12 m.
Markierungsstoffart 'Heiß- und Kaltspritzplastik'
Auf Asphaltdeckschicht.
Entfernen für Deckenerneuerung.
Durch Feinstfräsen.
Abfall aufnehmen und nach Wahl des AN verwerten.
Menge: 350,000 m
Zuordnung: 131

**04.00.0003 Markierungszeichen entfernen sonst.Markierung*a.Asphaltdecksch. Deckenerneuerung*feinstfräsen Abf.d. Verw.zuf.**
StL-Nr. 221131015211101
Markierungszeichen entfernen. Abgerechnet wird die entfernte markierte Fläche. Bei Pfeil, Buchstabe, Ziffer,
Verkehrsschild und Piktogramm ergibt sich die Fläche
aus dem kleinsten umschließenden Rechteck.
Markierungsstoffart = sonstiger spritzbarer Markierungsstoff.
Auf Asphaltdeckschicht.
Entfernen für Deckenerneuerung.
Durch Feinstfräsen.
Abfall aufnehmen und nach Wahl des AN verwerten.
Menge: 50,000 m2
Zuordnung: 131

**04.00.0004 Asphalt feinfräsen ADS Tiefe ü. 1-2,5cm Fräsasph. verw.*Unebenheit 4 mm**
StL-Nr. 22311300819209011
Asphalt feinfräsen und Fräsgut aufnehmen.
Asphaltdeckschicht.
Schicht 'DSK'
Frästiefe über 1 bis 2,5 cm.
Fläche 'Fahrbahn'
Fräsasphalt nach Wahl des AN verwerten.
Unebenheiten der gefrästen Fläche höchstens 4 mm innerhalb einer 4,00 m langen Messstrecke in Längs- und Qu-
errichtung.
Menge: 9600,000 m2
Zuordnung: 113

**04.00.0005 Asphalt fräsen*Fahrbahn Fräsasph. verw.*Unebenheit 4 mm**
StL-Nr. 22311300599901011
Asphalt fräsen und Fräsgut aufnehmen. Anschlusskante
geradlinig auf Frästiefe herstellen. Der Schnittlinienabstand darf maximal 15 mm betragen.
Asphalt 'Deckschicht'
Asphaltschicht 'Asphaltbeton / Splittmastix - die zu
fräsende Schicht ist restlos zu entfernen'
Frästiefe 'über 3,5 cm bis 5,5 cm'
Fläche = Fahrbahn.
Fräsasphalt nach Wahl des AN verwerten.
Unebenheiten der gefrästen Fläche höchstens 4 mm innerhalb einer 4,00 m langen Messstrecke in Längs- und
Querrichtung.
Menge: 9600,000 m2
Zuordnung: 113

**04.00.0006 Asphalt fräsen*Fahrbahn Fräsasph. verw.*Unebenheit 4 mm**
StL-Nr. 22311300599901011
Asphalt fräsen und Fräsgut aufnehmen. Anschlusskante
geradlinig auf Frästiefe herstellen. Der Schnittlinienabstand darf maximal 15 mm betragen.
Asphalt 'Binderschicht in Einzelflächen - Festlegung
durch SM Zorbau - Flächen 100 m2 - 400 m2'
Asphaltschicht 'Asphaltbeton / Splittmastix - die zu
fräsende Schicht ist restlos zu entfernen - die
Anschlusskanten der Bestandsschicht müssen geradlinig
und sauber hergestellt werden, so dass die Naht im
Anschluss hergestellt werden kann.'
Frästiefe 'über 5,5 cm bis 12,0 cm'
Fläche = Fahrbahn.
Fräsasphalt nach Wahl des AN verwerten.
Unebenheiten der gefrästen Fläche höchstens 4 mm innerhalb einer 4,00 m langen Messstrecke in Längs- und
Querrichtung.
Menge: 1920,000 m2
Zuordnung: 113

#### Unterabschnitt 04.01 Unterlage reinigen

**04.01.0001 Unterlage reinigen gefr. Asphaltsch.*lose Teile aufn. zus. Flächen*selb.aufn.Kehrm.**
StL-Nr. 2231130583111
Unterlage reinigen. Anfallendes Kehrgut nach Wahl des
AN verwerten.
Unterlage = gefräste Asphaltschicht.
Lose Bestandteile von Schadstellen aufnehmen.
Zusammenhängende Teilflächen.
Selbstaufnehmende Kehrmaschine.
Menge: 9600,000 m2
Zuordnung: 113

**04.01.0002 Unterl. reinigen gefr. Asphaltsch. mind. 2,30 m breite Hochdr.- Dreh-Jet-Wasch-Sauganlage**
Unterlage reinigen. Anfallendes Kehrgut der Verwertung
nach Wahl des AN zuführen.
Unterlage = gefräste Asphaltunterlage die zuvor mit
einer selbstaufnehmenden Saugkehrmaschine gereinigt
worde.

Fräsfläche ist mit einer Kehrmaschine, die mit einer
mindestens 2,30 m breiten
Hochdruck-Dreh-Jet-Wasch-Sauganlage (Wasserdruck bei
Reinigung zwischen 100 und 200 bar,
Rotationsgeschwindigkeit der Düsen >= 50 km/h)
ausgerüstet ist, rückstandsfrei zu reinigen.
Das Verteilen von Wasser oder Schmutz auf die bereits
gereinigte Fläche ist mittels einer
Direktsaueinrichtung über die gesamte Arbeitsbreite zu
verhindern.
Starre Hochdruckreinigungseinrichtungen sind nicht zu
verwenden.
Menge: 9600,000 m2

**04.01.0003 Unterlage reinigen gefr. Asphaltsch.*lose Teile aufn. Flächen 100 bis 400 m2 selb.aufn.Kehrm.**
Unterlage reinigen. Anfallendes Kehrgut nach Wahl des
AN verwerten.
Unterlage = gefräste Asphaltschicht.
Lose Bestandteile von Schadstellen aufnehmen.
Teilflächen mit einer Größe von 100 bis 400 m2.
Selbstaufnehmende Kehrmaschine.
Menge: 1920,000 m2
Zuordnung: 113

**04.01.0004 Unterl. reinigen gefr. Asphaltsch. mind. 2,30 m breite Hochdr.- Dreh-Jet-Wasch-Sauganlage Flächen 100 bis 400 m2**
Unterlage reinigen. Anfallendes Kehrgut der Verwertung
nach Wahl des AN zuführen.
Unterlage = gefräste Asphaltunterlage die zuvor mit
einer selbstaufnehmenden Saugkehrmaschine gereinigt
worde.
Teilflächen mit einer Größe von 100 bis 400 m2.

Fräsfläche ist mit einer Kehrmaschine, die mit einer
mindestens 2,30 m breiten
Hochdruck-Dreh-Jet-Wasch-Sauganlage (Wasserdruck bei
Reinigung zwischen 100 und 200 bar,
Rotationsgeschwindigkeit der Düsen >= 50 km/h)
ausgerüstet ist, rückstandsfrei zu reinigen.
Das Verteilen von Wasser oder Schmutz auf die bereits
gereinigte Fläche ist mittels einer
Direktsaueinrichtung über die gesamte Arbeitsbreite zu
verhindern.
Starre Hochdruckreinigungseinrichtungen sind nicht zu
verwenden.
Menge: 1920,000 m2

#### Unterabschnitt 04.02 Bitumenemulsion

**04.02.0001 Bitumenemulsion aufsprühen*Asphalt gefräst Rampenspritzgerät*C60BP4-S Menge 300 g/m2*vor A.deckschicht**
StL-Nr. 223113063921133
Bitumenemulsion zur Herstellung des Schichtenverbundes
aufsprühen.
Auf Verkehrsflächen 'Bk 1,8 bis Bk 100'
Unterlage = Asphaltbefestigung, gefräst.
Mit Rampenspritzgerät.
Bindemittel = C60BP4-S.
Bindemittelmenge = 300 g/m2.
Vor Einbau Asphaltdeckschicht.
Menge: 7680,000 m2
Zuordnung: 113

**04.02.0002 Bitumenemulsion aufsprühen*Asphalt gefräst manuell*C60BP4-S*Menge 300 g/m2**
StL-Nr. 223113063922139
Bitumenemulsion zur Herstellung des Schichtenverbundes
aufsprühen.
Auf Verkehrsflächen 'Bk 1,8 bis Bk 100'
Unterlage = Asphaltbefestigung, gefräst.
Ausführung in Teilflächen manuell.
Bindemittel = C60BP4-S.
Bindemittelmenge = 300 g/m2.
Vor Einbau 'Asphaltbinderschicht - Flächengröße 100 m2
bis 400 m2'
Menge: 1920,000 m2
Zuordnung: 113

**04.02.0003 Bitumenemulsion aufsprühen*Asphalt frisch Rampenspritzgerät*C60BP4-S Menge 250 g/m2**
StL-Nr. 223113063911129
Bitumenemulsion zur Herstellung des Schichtenverbundes
aufsprühen.
Auf Verkehrsflächen 'Bk 1,8 bis Bk 100'
Unterlage = Asphaltbefestigung, frisch.
Mit Rampenspritzgerät.
Bindemittel = C60BP4-S.
Bindemittelmenge = 250 g/m2.
Vor Einbau 'Asphaltdeckschicht Flächengröße 100 m2 bis
400 m2'
Menge: 1920,000 m2
Zuordnung: 113

#### Unterabschnitt 04.03 Asphaltschicht herstellen

**04.03.0001 Asphaltbindersch. a.AC 22 B S herst Bitumen 25/55-55A*Kategorie C 100/0**
StL-Nr. 22311321499119000
Asphaltbinderschicht aus Asphaltbinder AC 22 B S herstellen. Anlieferung des Asphaltmischguts in
thermoisolierten Transportbehältern.
In Verkehrsflächen 'Bk 1,8 bis Bk 100'
Einbau 'Dicke mindestens 8 cm - in Flächen von 100 bis
400 m2 - vor Einbau der Asphaltdeckschicht'
Bindemittel = 25/55-55 A.
Grobe Gesteinskörnung = Kategorie C 100/0.
Fremdfüller '= Kalksteinfüller gemäß DIN EN 13043 / TL
Gestein-StB 04/18 mindestens der Kategorie CC 80 -
zusätzlich Zugabe von mind. 1,0 M.-% Calciumhydroxid
bezogen auf das Gesamtmineralgemisch als Kalkhydrat CL
90-S oder CL 80-S nach EN 459-1. Hierbei ist der
Calciumhydroxidgehalt (verfügbarer Kalk) des
zugesetzten Kalkhydrates nach TP Gestein-StB, Teil 3.9
zu berücksichtigen. Anstelle Kalksteinfüller kann auch
Dolomitfüller eingesetzt werden.

Alternativ kann verwendet werden:
Fremdfüller = Mischfüller gemäß DIN EN 13043 / TL
Gestein-StB 04/18, der bezogen auf das
Gesamtmineralstoffgemisch eine Calciumhydroxidgehalt
von mind. 1,0 M.-% gewährleistet. Hierbei ist der
Calciumhydroxidgehalt (verfügbarer Kalk) des
Mischfüllers nach TP Gestein-StB, Teil 3.9 zu
berücksichtigen.'
Menge: 370,000 t
Zuordnung: 113

**04.03.0002 Asphaltdecksch. aus AC 11 D S herst Bitumen 25/55-55A**
StL-Nr. 22311332399199900
Asphaltdeckschicht aus Asphaltbeton für Asphaltdeckschichten AC 11 D S herstellen. Anlieferung des
Asphaltmischguts in thermoisolierten
Transportbehältern.
In Verkehrsflächen 'Bk 1,8 bis Bk 100'
Einbau 'Dicke mindestens 4 cm'
Bindemittel = 25/55-55 A.
Grobe Gesteinskörnung 'C100/0'
Grobe Gesteinskörnung = Kategorie PSV '51'
Fremdfüller 'Kalksteinfüller gemäß DIN EN 13043 / TL
Gestein-StB 04/18 mindestens der Kategorie CC 80 -
zusätzlich Zugabe von mind. 1,0 M.-% Calciumhydroxid
bezogen auf das Gesamtmineralgemisch als Kalkhydrat CL
90-S oder CL 80-S nach EN 459-1. Hierbei ist der
Calciumhydroxidgehalt (verfügbarer Kalk) des
zugesetzten Kalkhydrates nach TP Gestein-StB, Teil 3.9
zu berücksichtigen. Anstelle Kalksteinfüller kann auch
Dolomitfüller eingesetzt werden.

Alternativ kann verwendet werden:
Fremdfüller = Mischfüller gemäß DIN EN 13043 / TL
Gestein-StB 04/18, der bezogen auf das
Gesamtmineralstoffgemisch eine Calciumhydroxidgehalt
von mind. 1,0 M.-% gewährleistet. Hierbei ist der
Calciumhydroxidgehalt (verfügbarer Kalk) des
Mischfüllers nach TP Gestein-StB, Teil 3.9 zu
berücksichtigen.'
Menge: 1000,000 t
Zuordnung: 113

**04.03.0003 Abstumpfungsmaßnahme durchführen LFK 1/3 Menge 1 kg/m2*maschinell**
StL-Nr. 2231139521911
Abstumpfungsmaßnahme zur Erhöhung der Anfangsgriffigkeit durch gleichmäßiges Aufbringen und Einwalzen von
Abstreukörnung durchführen. Nicht gebundene Abstreukörnung aufnehmen und nach Wahl des AN verwerten.
Abstreukörnung = Lieferkörnung 1/3.
Aus Gestein 'Edelsplitt'
Abstreumenge = 1 kg/m2.
Maschinell abstreuen.
Menge: 9600,000 m2
Zuordnung: 113

#### Unterabschnitt 04.04 Naht / Anschluss / Fuge / Randabdichtung

**04.04.0001 Naht in Asphaltschicht herst.*Längs-/Quernaht PmB heiß*Dicke ü.7,5-9 cm**
StL-Nr. 223113907930104
Naht in Asphaltschicht herstellen.
Naht 'in Asphaltschicht in den durch die SM Zorbau
festgelegten Bereiche vor Einbau der
Asphaltbinderschicht - Flächengröße 100 bis 400 m2'
Längs- und Quernaht.
Heiß aufzubringendes Polymermodifiziertes Bitumen auf
die Nahtflanke volldeckend auftragen oder anspritzen,
Menge 50 g/m je cm Schichtdicke.
Dicke der Schicht über 7,5 bis 9,0 cm.
Menge: 200,000 m
Zuordnung: 113

**04.04.0002 Fugen herstellen durch schneiden und vergießen 40 mm Dicke - 15 mm Breite**
Fugen herstellen durch schneiden und vergießen.
Längs- und Querfuge.
In Asphaltdeckschicht.
Fugenspalttiefe = 40 mm.
Fugenspaltbreit = 15 mm.
Mit heiß verarbeitbarer Fugenmasse Typ N 2.

Fugenflanken müssen im Bereich der Haftflächen,
trocken, sauber und staubfrei sein.
Anhaftende Trennmittel müssen vor Verfüllung entfernt
werden.
Fugenfüllung muss bündig mit der Fahrbahnoberfläche
sein.
Überverguss ist abzustoßen und zu entfernen.
Ausführung nur bei trockener Witterung.
Anzuwenden am Baubeginn und -ende sowie Tagesansätzen.
Menge: 170,000 m

**04.04.0003 Randabdichtung herstellen Abd. 25/55-55 A*bis 5 cm**
StL-Nr. 2231139220101
Flankenfläche des hochliegenden Randes der Asphaltschichten abdichten.
Abdichtung mit 25/55-55 A.
Dicke der abzudichtenden Asphaltbefestigung bis 5 cm.
Menge: 100,000 m
Zuordnung: 113

**04.04.0004 Randabdichtung herstellen Abd. 25/55-55 A*zwei Arbeitsgänge**
StL-Nr. 2231139220129
Flankenfläche des hochliegenden Randes der Asphaltschichten abdichten.
Abdichtung mit 25/55-55 A.
Herstellung in zwei Arbeitsgängen. Zusätzlich je Ausführungsgang auf der horizontalen Fläche zwischen je
zwei Schichten in 10 cm Breite Bindemittel in einer
Menge von mindestens 150 g/m auftragen.
Dicke der abzudichtenden Asphaltbefestigung 'über 5 bis
12 cm'
Menge: 100,000 m
Zuordnung: 113

#### Unterabschnitt 04.05 Risssanierung

**04.05.0001 Fräs-Verguss-Verfahren Quer- und Längsrisse**
Offene Längs- / Querrisse bzw. Längs- / Quernähte
mittels Fräse auffräsen.
Diese Leistung findet erst nach Rücksprache mit dem AG
Anwendung. Ausführung nachdem die Asphaltschicht
gefräst und entsprechend gereinigt wurde und
Einzelrisse auftreten.

Bei einer Rissbreite von 2 bis 12 mm folgendes:
Fräsbreite = 8 - 14 mm,
Frästiefe = 15 - 20 mm

Bei einer Rissbreite von 12 bis 25 mm folgendes:
Fräsbreite = 14 - 25 mm,
Frästiefe = 20 - 35 mm

Lose Teile entfernen sowie bei Nässe Fräsbereich
trocknen - Material nach Wahl des AN zuführen.
Rissflanken mit Voranstrichmittel anstreichen - wenn
dies nach Herstellervorgaben der Rissmasse erforderlich
ist.
Füllraum mit Spezialbitumen unter Verwendung eines
Ziehschuhes vergießen (Fräs-Verguss-Verfahren).
Breite des Ziehschuhes maximal 5 cm.
Rissmasse wird unter Druck vom Füllraumboden her mit
einem Vergussgerät (Kocher, Pumpe, Rohr) eingebracht
und mit einem Ziehschuh über die vorhandenen
Randbereiche beidseitig in einer Breite von maximal 20
mm überzogen - Gesamtbreite liegt bei maximal 50 mm.
Dicke der Rissmasse im Randbereich = maximal 2 mm.
Noch heißen Verguss mit bituminierten Brechsand der
Körnung 1/3 vollflächig und gleichmäßig abstreuen und
eindrücken.
Nicht gebundenes Abstreumaterial entfernen und der
Verwertung nach Wahl des AN zuführen.

Folgende Geräte sind anzuwenden:
- Rissfräse (ggf. Schneidgerät) die dem Rissverlauf
folgen kann
- geeignetes Gerät zur vollständigen Reinigung der
Füllräume (z.B. Bürstenmaschine, Kompressor für
Druckluft oder saugende Reinigungsmaschine)
- temperaturgesteuert, indirekt beheizter
Rührwerkskocher,
- Rissmasseförderpumpe,
- Füllrohr und Ziehschuh entsprechender Abmessung zur
Einhaltung der Breite und Dicke der Rissabdeckung,
- Splittstreuer,
- Handwalze

Eine Abweichung der Geräte ist nur zulässig, wenn die
gleiche Dauerhaftigkeit des fertigen Produktes erreicht
werden kann und wenn es die zulässigen
Herstellervorgaben ermöglichen.
Menge: 200,000 m

#### Unterabschnitt 04.06 Zulagen und Erschwernisse

**04.06.0001 Zulage für den Einbau von Asphalt von Hand im Bereich v. Einbauten u. Zwickeln 0,50 m2 bis 2,50 m2**
Zulage für den Einbau von Asphalt von Hand.
Im Bereich von Einbauten und Zwickeln.
Größe der einzubauenden Fläche = 0,50 m2 bis 2,50 m2.

Diese Zulage wird erst nach Rücksprache und Bestätigung
mit dem AG Anwendung finden, es ist im Vorfeld ein
gemeinsames Feldaufmaß der tatsächlichen Mengen
anzufertigen.
Menge: 4,000 St

**04.06.0002 Erschw. für das Entfernen von Asphaltresten von Hand an Borden / Rinnen mit Vergussmassen**
Erschwernisse für das Entfernen von Asphaltresten von
Hand an Borden / Rinnen.
Anwendung bei Vergussmasse.
Asphaltreste der Verwertung nach Wahl des AN zuführen.

Diese Erschwernisse sind erst nach Rücksprache und
Bestätigung mit dem AG anzuwenden, es ist im Vorfeld
ein gemeinsames Feldaufmaß der tatsächlichen Mengen
anzufertigen.
Menge: 130,000 m

**04.06.0003 Erschwernisse für das Aufn. der Asphaltbefestigung v. Hand Breite 20 cm u. Dicke 4 cm**
Erschwernisse für das Aufnehmen der Asphaltbefestigung
von Hand.
Asphaltbefestigung von Hand aufnehmen 20 cm breit und 4
cm stark.
Asphalt der Verwertung nach Wahl des AN zuführen.
Menge: 30,000 m

#### Unterabschnitt 04.07 Arbeiten am Bankett

**04.07.0001 Bankett im Randbereich abtragen**
Bankett abtragen, einschließlich Vegetationsdecke.
Dient der Trennung der Materialien Asphalt und Bankett
zur späteren ordnungsgemäßen Entsorgung.
Bereich = Asphaltkeil / Bankett.
Breite bis 20 cm. Dicke bis 20 cm. Ausbauen mit
Vegetationsdecke.
Ausbaustoff verbleibt im Seitenraum - Bankette /
Böschung.
Abgetragenes Bankettmaterial im Seitenraum verteilen,
so dass keine starke Anhäufung vorhanden ist.
Eine Reinigung ist durchzuführen.
Leitpfosten befinden sich im Bankett.
Alle Aufwendungen sind in diese OZ einzukalkulieren.
Menge: 2010,000 m

### Abschnitt 05 Kontrollen

#### Unterabschnitt 05.00 Analysen / Beprobung

**05.00.0001 Fräsgutanalyse Deck-, Binder- und / oder Tragschicht**
Fräsgutanalyse zur Ermittlung der Unbedenklichkeit.
Probenahme am Fräsgut und Durchführung einer Analyse
nach geltender Vorschrift.
Durchführung der Beprobung durch eine RAP-Stra
zugelassene Prüfstelle.
Nachweis ist dem AG im Original zu übergeben.
Fräsgut aus Deck-, Binder- und / oder Tragschicht.
Alle Aufwendungen hierzu sind in diese OZ
einzukalkulieren.
Menge: 1,000 St

USt %: 19,00
